# REFORMA DE LOCAL COMERCIAL PARA GIMNASIO

- Propiedad del archivo: SOFT S.A.
- Formato: FIEBDC-3/2002
- Programa: Presto 8.8
- Fecha de los precios: 02/11/2024
- Divisa: EUR
- Código: MED_GENERALES

## 01 DERRIBOS

**01.01** m2. DEMOLICION MURO DE FÁBRICA FACHADA
29.4 m2.
Demolición de muro de fábrica existente en fachada del local de medio pie de ladrillo perforado, más revestidos, (yesos, alicatados, aplacados, panelados, carpinterías, etc..) incluidas todas las instalaciones y carpinterías de cualquier tipo existentes en ellos, por procedimientos manuales, retirada de escombros a pie de carga, medios auxiliares necesarios, maquinaria, montacargas, útiles, tolvas, andamiajes necesarios, con todos los medios de protección de seguridad, colectivas y medio ambiental exigidos por Ayuntamiento, contenedores para distintos materiales, carga a contenedores o sobre camión y transporte o retirada de escombros a vertedero incluso canon de vertido, totalmente terminado y rematado.

| Medición | Uds. | Largo | Alto | Parcial |
|---|---|---|---|---|
|  | 1 | 2.4 | 3.5 | 8.40 |
|  | 1 | 6 | 3.5 | 21.00 |
| Total |  |  |  | 29.4 |

**01.02** m2. LEVANTADO DE CARP. EXT.
13.95 m2.
Levantado de carpintería acristalada situada en fachada posterior sobre marco perimetral metáilico, con medios manuales, sin deteriorar los elementos constructivos a los que está sujeta, y carga manual sobre contenedor. El precio incluye el levantado de las hojas, de los marcos, de los tapajuntas y de los herrajes.

| Medición | Uds. | Largo | Alto | Parcial |
|---|---|---|---|---|
|  | 1 | 4.15 | 1.25 | 5.19 |
|  | 1 | 4.3 | 1.25 | 5.38 |
|  | 1 | 2.7 | 1.25 | 3.38 |
| Total |  |  |  | 13.95 |

## 02 ALBAÑILERIA

**02.01** m2. SOLERA ARM. 8 CM. HA 25 MALLAZO DE 15x15 CM.
250 m2.
Solera de hormigón de 10 cm. de espesor, realizada con hormigón HA-25/B/20/IIa, Tmáx. 20 mm., vertido, colocado y armado con mallazo 15x15x5, incluso raseado dejándolo completamente nivelado, curado de hormigón, aserrado de juntas de 8 mm. de profundidad mínima y formando cuadrícula cada 4 m. máximo y RSC, medido en superficie realmente ejecutada. Todo según planos y sus detalles.

| Medición | Uds. | Largo | Parcial |
|---|---|---|---|
| Superficie útil | 1 | 250 | 250.00 |
| Total |  |  | 250 |

**02.02** m2 SUELO TÉCNICO ELEVADO
90 m2
Suelo técnico continuo de placas de yeso laminado reforzadas con fibras, de 1200x600 mm y 32 mm de espesor, con bordes machihembrados, MH, apoyadas sobre pies regulables de acero galvanizado, para alturas entre 260 y 340 mm, preparado para recibir el pavimento (no incluido en este precio), sobre lámina de polietileno en zonas húmedas. Incluida la rampa de acceso.

**02.03** Ud. AYUDA ALBAÑILERIA A ELECTRICIDAD
1 Ud.
Ayuda de albañilería a instalación de electricidad para toda la obra, incluyendo mano de obra en carga y descarga, materiales, apertura y tapado de rozas, recibidos, limpieza, remates y medios auxiliares.

**02.04** Ud. AYUDA ALBAÑILERIA A FONTANERIA
1 Ud.
Ayuda de albañilería a instalación de fontanería para toda la obra, incluyendo mano de obra en carga y descarga, materiales, apertura y tapado de rozas, recibidos, limpieza, remates y medios auxiliares.

**02.05** Ud. AYUDA ALBAÑILERIA A CLIMATIZACION
1 Ud.
Ayuda de albañilería a instalación de climatización para toda la obra, incluyendo mano de obra en carga y descarga, materiales, apertura y tapado de rozas, recibidos, limpieza, remates y medios auxiliares.

## 03 DIVISIONES INTERIORES

**03.01** m2. TABIQUE DE YESO PLADUR 2x13/46/2x13 P.ARENA 60RF 50 dB
189.1 m2.
Tabique divisorio con aislamiento acústico a ruido aéreo de 50 dB y RF 60 de resistencia al fuego, obtenido con la instalación del panel arena 60 de Isover en el interior de un tabique, formado por estructura autoportante de acero galvanizado de 46 mm. compuesto por canales inferior y superior y montantes colocados estos cada 400 mm. con formación de premarco del mismo material para recibido y sujeción de carpintería como soporte, sobre estas, cuatro placas de yeso laminado de 13 mm. de espesor, dos por cada lado, la exterior de zonas húmedas tipo H1, atornilladas a la estructura, enmasillado línea de juntas, enrasado de las cabezas de los tornillos con pasta de juntas, formación de mochetas, colocación de premarcos de puertas, caja de mecanismos de electricidad e instalaciones, listo para pintar o revestir, totalmente rematado con cinta y pasta para tal efecto, incluso p.p. de colocación de banda acústica Fonodan adhesiva de Danosa solamente a la base de apoyo con forjado de la estructura, con utilización de todos los medios auxiliares de seguridad. Según planos y normas de ATEDE y Pladur. Medido sin descontar huecos.

| Medición | Uds. | Largo | Alto | Parcial |
|---|---|---|---|---|
|  | 1 | 14 | 3.65 | 51.10 |
|  | 1 | 5.75 | 3.65 | 20.99 |
|  | 1 | 4 | 3.65 | 14.60 |
|  | 1 | 1.6 | 3.65 | 5.84 |
|  | 1 | 0.9 | 3.65 | 3.29 |
|  | 1 | 1.1 | 3.65 | 4.02 |
|  | 1 | 2.65 | 3.65 | 9.67 |
|  | 1 | 4.3 | 3.65 | 15.70 |
|  | 1 | 8.5 | 3.65 | 31.03 |
|  | 1 | 2.9 | 3.65 | 10.59 |
|  | 1 | 1.6 | 3.65 | 5.84 |
|  | 1 | 4.5 | 3.65 | 16.43 |
| Total |  |  |  | 189.1 |

**03.02** m2 AISLAMIENTO ACÚSTICO PARAMENTOS VERTICALES
358.8 m2
Por el interior de los paramentos originales, se instalara el correspondiente incremento de aislamiento térmico y acústico mediante la colocación de un primer panel aislante de lana de roca de 50mm adhesivado con elastómero ARTEC HR- 322 (2kg/m2) y la posterior colocación de un trasdosado de doble placa de cartón yeso PPH (placophonique) de 13mm sobre perfileria metálica de 48mm y núcleo aislante de lana de roca de 50mm en su interior.Entre las placas de Yeso laminado de 13mm se incluirá una membrana acústica continua ARTEC HR-322 con un peso no inferior a 4 kg/m2. Dicho sistema será NO PERFORABLE, debiendo discurrir las instalaciones, si las hubiera, en superficie ó por un trasdosado adicional de instalaciones (no incluido en esta partida)

| Medición | Uds. | Largo | Alto | Parcial |
|---|---|---|---|---|
| Medianeras | 2 | 21.6 | 3.65 | 157.68 |
|  | 2 | 13.15 | 3.65 | 96.00 |
| Pilares 40x40 | 6 | 1.6 | 3.65 | 35.04 |
| Pilares 60x60 | 6 | 3.2 | 3.65 | 70.08 |
| Total |  |  |  | 358.8 |

**03.03** m2 TRASDOSADO DE PLACA DE YESO 2X13/48 P. ARENA 60 RF 50 dB
358.8 m2
Trasdosado autoportante con aislamiento acústico a ruido aéreo de 50 dB y RF 60 de resistencia al fuego, obtenido con la instalación del panel arena 60 de Isover en el interior de un tabique, formado por estructura autoportante de acero galvanizado de 48 mm. compuesto por canales inferior y superior y montantes colocados estos cada 400 mm. con formación de premarco del mismo material para recibido y sujeción de carpintería como soporte, sobre estas, dos placas de yeso laminado de 13 mm. de espesor por el lado interior, en zonas húmedas tipo H1, atornilladas a la estructura, enmasillado línea de juntas, enrasado de las cabezas de los tornillos con pasta de juntas, formación de mochetas, colocación de premarcos de puertas, caja de mecanismos de electricidad e instalaciones, listo para pintar o revestir, totalmente rematado con cinta y pasta para tal efecto, incluso p.p. de colocación de banda acústica Fonodan adhesiva de Danosa solamente a la base de apoyo con forjado de la estructura, con utilización de todos los medios auxiliares de seguridad. Según planos y normas de ATEDE y Pladur. Medido sin descontar huecos.

## 04 FALSOS TECHOS

**04.01** m2 FALSO TECHO ACUSTICO
250 m2
Al forjado original se aplicará una proyección de elastómero acústico continuo ARTEC HR-322 no inferior a 2kg/m2 y sobre ella se adherirá una lana mineral de 60mm de espesor.
Bajo dicho cerramiento continuo se fijarán unos amortiguadores metálicos de alta eficacia acústica springtech ST-60. Mediante estos amortiguadores se suspenderá del forjado un techo acústico compuesto por una Perfileria metálica con perfiles primarios Stil Prim 100 y secundarios F530, suspendidos del amortiguador mediante la correspondiente pieza de cuelgue, varilla de acero M6, más las correspondientes piezas de empalmes de estos perfiles.
En la perfileria irá sujeta con tornillería tres placas acústicas de yeso laminado PPH (placophonique) de 13 mm. de espesor. Entre las placas se incluirán dos membranas acústicas continuas proyectadas de ARTEC HR-322 de 3mm de espesor y un peso no inferior a 4 kg/m2. Posteriormente se sellarán las juntas existentes con pasta de agarre y el correspondiente encintado de remate.
La cámara que se forma entre el primer techo y las placas de yeso laminado será de aproximadamente 40 cm. de espesor. Para evitar el efecto resonancia de las ondas estacionarias que se originan en la cámara comprendida entre el forjado original y la placa de yeso laminado, se colocarán sobre dicha placa dos paneles de lana mineral de 60 mm. de espesor y 70kg/m3 de densidad.
Este primer techo acústico no debe ser perforado en ningún punto y no debe tocar a las paredes originales para evitar pérdidas de aislamiento. Los encuentros con las paredes y pilares se harán llegando hasta las planchas de lana mineral de 20 mm. que se colocarán en ellas hasta la altura del techo original.

| Medición | Uds. | Largo | Parcial |
|---|---|---|---|
| Superficie útil | 1 | 250 | 250.00 |
| Total |  |  | 250 |

**04.02** m2 FALSO TECHO DECORATIVO ZONA ENTRENAMIENTO
95 m2
Falso techo registrable suspendido, situado a una altura menor de 4 m. Sistema "ROCKFON", constituido por: ESTRUCTURA: perfilería vista T 15, con suela de 15 mm de anchura, de acero galvanizado, color blanco, comprendiendo perfiles primarios y secundarios, suspendidos del techo acústico (sin perforarlo), con varillas y cuelgues; PANELES: paneles acústicos autoportantes de lana de roca, modelo Color All "ROCKFON", compuestos por módulos de 1200x600x20 mm, con la cara vista revestida con un velo mineral, acabado liso en color Charcoal, con canto recto A15. Incluso perfiles angulares, fijaciones para el anclaje de los perfiles y accesorios de montaje.

**04.03** m2 FALSO TECHO DECORATIVO ZONA ENTRADA, VENTAS Y DESPACHO
80 m2
Falso techo continuo suspendido, liso, situado a una altura menor de 4 m, con nivel de calidad del acabado estándar (Q2). Sistema "PLACO", constituido por: ESTRUCTURA: estructura metálica de perfiles primarios F530 "PLACO"; PLACAS: una capa de placas de yeso laminado 4BA / UNE-EN 520 - 1200 / 2000 / 12,5 / con los bordes afinados, 4PRO BA 13 "PLACO". Incluso fijaciones para el anclaje de los perfiles, tornillería para la fijación de las placas, pasta de secado en polvo SN "PLACO", cinta microperforada de papel "PLACO", y accesorios de montaje.

**04.04** m2 FALSO TECHO DECORATIVO ZONA VESTUARIOS
70 m2
Falso techo continuo suspendido, liso, situado a una altura menor de 4 m, con nivel de calidad del acabado estándar (Q2). Sistema "PLACO", constituido por: ESTRUCTURA: estructura metálica de perfiles primarios F530 "PLACO"; PLACAS: una capa de placas de yeso laminado 4BA / UNE-EN 520 - 1200 / 2000 / 12,5 / con los bordes afinados y baja absorción superficial de agua (H1), 4PRO PPM 13 "PLACO". Incluso fijaciones para el anclaje de los perfiles, tornillería para la fijación de las placas, pasta de secado en polvo SN "PLACO", cinta microperforada de papel "PLACO", y accesorios de montaje.

**04.05** m TABICA P. YESO LISO BA 15, ALTURA 30 cm.
9.7 m
Tabica vertical en cambio de nivel de falso techo continuo, mediante placas de yeso laminado recibidas con pasta de agarre, para cerrar un espacio de 30 cm de altura. Incluso corte, fijación con pasta de agarre, pasta de juntas y cinta de juntas, atornillada a la estructura portante oculta de acero galvanizado de 48 mm. compuesto por canal superior sujeto al techo, montantes colocados cada 40 cm. sujetos al canal superior, y canal inferior sujetos a los montantes, enmasillado de líneas de juntas, enrrasado de las cabezas de los tornillos con pasta para juntas, cantos vivos, formación de mochetas, totalmente rematado con cinta y pasta para tal efecto, listo para pintar o revestir. Medios auxiliares necesarios. Según planos.

| Medición | Uds. | Largo | Alto | Parcial |
|---|---|---|---|---|
| Tabica de sala | 1 | 17.5 | 0.3 | 5.25 |
| Tabicas escaparate | 1 | 7 | 0.5 | 3.50 |
| Tabica cortavientos | 1 | 4.75 | 0.2 | 0.95 |
| Total |  |  |  | 9.7 |

## 05 IMPERMEABILIZACION Y AISLAMIENTO

**05.01** m2. IMPERMEBILIZACION SUELOS BAÑOS
55 m2.
Impermeabilización en suelos técnicos de cuartos de baño con banda de impermeabilización de polietileno, revestida por ambas caras con una tela no tejida para lograr la adherencia al cemento cola, tipo Schlüter-Kerdi 200/5m, incluso ángulo de media caña en todo el perímetro, la banda impermeabilizante irá adherida al suelo técnico. Se aplicará una base de cemento cola mediante espátula dentada de 4*4. La impermeabilización subirá en los paramentos verticales en 1,10 m. de altura s/NTE y C.T.E.. Según planos.

| Medición | Uds. | Largo | Parcial |
|---|---|---|---|
| Vestuarios y distribuidor | 1 | 55 | 55.00 |
| Total |  |  | 55 |

**05.02** m2. AISLAMIENTO ACUSTICO SUELOS
250 m2.
Sobre el suelo se instalará, solapado con las paredes, un sistema tipo sándwich compuesto por una lámina de polietileno de 5 mm. Ejecutada a testa + un panel de aglomerado de espumas de poliuretano de 120Kg/m3 de densidad y 20 mm. de espesor con franja perimetral. Sobre este suelo se verterá una solera de hormigón con mallazo de 10 cm. en toda la superficie del local, la cual no tocará en ningún punto las paredes y columnas originales del local.
Claves: lámina, expandido, acústico, piso, ruido, impacto, forjado, polietileno, ejecución, cerrajería, colocación, pavimentación, aislamiento, superficie

| Medición | Uds. | Largo | Parcial |
|---|---|---|---|
| Superficie local | 1 | 250 | 250.00 |
| Total |  |  | 250 |

**05.03** m. AISLANTE ACUSTICO BAJANTES Y TUBERIAS
7.3 m.
Suministro e instalación de aislamiento acústico a ruido de bajantes y tuberías de desagües, codos y piezas especiales a base de lamina con estructura sandwich de tres capas fonoabsorventes y fonoaislante y una central de plomo, marca GeoPlom. Se coloca directamente sobre la tubería de PVC, con un solape de 5 cm. como mínimo y se fijara todo el conjunto con bridas de PVC de electricista, y con sujeción al forjado o fabrica de ladrillo con abrazaderas isofónicas. Todo colocado según normas del fabricante. Totalmente instalado y colocado según NTE, CTE y planos.

| Medición | Uds. | Alto | Parcial |
|---|---|---|---|
| Bajantes | 2 | 3.65 | 7.30 |
| Total |  |  | 7.3 |

## 06 SOLADOS, ALICATADOS Y CHAPADOS

**06.01** m2. ALICATADO GRES PORCELANICO ANTIDELIZ. 60x60 cm. COLOR ANTRACITA
123.8 m2.
Revestimiento interior con piezas gres porcelánico similares al pavimento (60x60 cm color antracita), gama alta, capacidad de absorción de agua E<0,5%, grupo BIa, según UNE-EN 14411. SOPORTE: paramento de placas de yeso laminado, vertical, de hasta 3 m de altura. COLOCACIÓN: en capa fina y mediante doble encolado con adhesivo cementoso mejorado, C2 TE, según UNE-EN 12004, con deslizamiento reducido y tiempo abierto ampliado. REJUNTADO: con mortero de juntas cementoso mejorado, con absorción de agua reducida y resistencia elevada a la abrasión tipo CG 2 W A, color blanco, en juntas de 3 mm de espesor. Incluso crucetas de PVC

| Medición | Uds. | Largo | Alto | Parcial |
|---|---|---|---|---|
| Vestuario hombres | 1 | 25 | 1.2 | 30.00 |
| Vestuario mujeres | 1 | 30 | 1.2 | 36.00 |
| Aseo adaptado | 1 | 10 | 1.2 | 12.00 |
| Distribuidor | 1 | 9 | 1.2 | 10.80 |
| Pared duchas hombres | 1 | 7 | 2.5 | 17.50 |
| Pared duchas mujeres | 1 | 7 | 2.5 | 17.50 |
| Total |  |  |  | 123.8 |

**06.03** m2. CHAPADO DE PIEDRA CALIZA EN FACHADA
5.88 m2.
Chapado de piedra caliza apomazada/abujardada de 60x30x2 cm., recibida con mortero de cemento CEM II/B-M 32,5 R y arena de río 1/4 (mortero tipo M-10), fijado con anclaje oculto, i/cajas en muro, rejuntado con lechada de cemento blanco BL-V 22,5 y limpieza, medido deduciendo huecos.Segun RC-08.

| Medición | Uds. | Largo | Alto | Parcial |
|---|---|---|---|---|
| Fachada | 1 | 8.4 | 0.7 | 5.88 |
| Total |  |  |  | 5.88 |

**06.04** m2. SOLADO GRES PORCELANICO ANTIDELIZ. 60x60 cm. COLOR ANTRACITA
55 m2.
Pavimento interior de piezas de gres porcelánico técnico, de 600x600x10 mm, gama alta, capacidad de absorción de agua E<0,1%, grupo BIa, según UNE-EN 14411, con resistencia al deslizamiento Rd>45 según UNE-EN 16165 y resbaladicidad clase 3 según CTE; carga de rotura >3000 N; resistencia a la flexión >45 N/mm². SOPORTE: suelo técnico con impermeabilización. COLOCACIÓN: en capa fina y mediante encolado simple con adhesivo cementoso mejorado, C2 TE, según UNE-EN 12004, con deslizamiento reducido y tiempo abierto ampliado. REJUNTADO: con mortero de juntas cementoso mejorado, con absorción de agua reducida y resistencia elevada a la abrasión tipo CG 2 W A, color blanco, en juntas de 2 mm de espesor.

| Medición | Uds. | Largo | Parcial |
|---|---|---|---|
| Vestuarios y distribuidor | 1 | 55 | 55.00 |
| Total |  |  | 55 |

**06.05** m2. PAVIMENTO LAMINADO.
80 m2.
Pavimento laminado, de lamas de 1200x190 mm, Clase 33: Comercial intenso, resistencia a la abrasión AC4, formado por tablero base de HDF laminado decorativo en haya vaporizada, ensamblado con adhesivo, colocadas sobre lámina de espuma de polietileno de alta densidad de 3 mm de espesor.

| Medición | Uds. | Largo | Parcial |
|---|---|---|---|
| Laminado decorativo | 1 | 80 | 80.00 |
| Total |  |  | 80 |

**06.06** m2. SUELO DE CAUCHO NEGRO LOSAS DE 50x50
95 m2.
Pavimento de goma negro FITNESS PRO ECO de Paviflex, en losetas de 100x100 cm. y 7 mm. de espesor, colocación en puzzle sin encolar sobre capa de pasta niveladora, i/alisado y limpieza, medida la superficie ejecutada.Según condiciones del CTE, recogidas en el Pliego de Condiciones.

| Medición | Uds. | Largo | Parcial |
|---|---|---|---|
| Zona entrenamiento | 1 | 95 | 95.00 |
| Total |  |  | 95 |

**06.07** m PERFIL ALUMINIO REMATE ALICATADO
75 m
Listel con perfil de aluminio lacado, Schlüter-QUADEC-Q 45 MGS "SCHLÜTER-SYSTEMS", color negro grafito RAL 9005 acabado texturizado, de 4,5 mm de altura, en revestimiento interior con piezas cerámicas. SOPORTE: paramento vertical, de hasta 3 m de altura. COLOCACIÓN: con el mismo material que las piezas cerámicas.

| Medición | Uds. | Largo | Parcial |
|---|---|---|---|
| Vestuario masculino | 1 | 25 | 25.00 |
| Vestuario femenino | 1 | 30 | 30.00 |
| Aseo adaptado | 1 | 10 | 10.00 |
| Distribuidor | 1 | 9 | 9.00 |
|  | 1 |  | 1.00 |
| Total |  |  | 75 |

## 07 CARPINTERIA Y REVESTIMIENTOS INTERIORES

**07.01** m2. CABINAS SANIT.TABLERO FENOLICO e=12 mm.
15.75 m2.
Frente cabinas sanitarias para duchas e inodoros en vestuarios, formada por divisiones y puertas desde 0,20 a 2,00 m. de altura de tablero fenólico de 12 mm. de espesor color a definir por la D.F. con patas telescópicas de 0,20 m. de altura en acero inoxidabñe; herrajes tres bisagras de plastón interiores en las cabinas de 12 cm. de longitud en acero inoxidable, cerradura de pestillo con indicador rojo-blanco y tiradores en acero inoxidable, tipo Norban, bisagras de muelle. Incluso montaje, sujección y recibido a las paredes, suelo y al forjado del techo por perfiles metálicos (no al falso techo). En vestuarios y aseos. Todos según planos.

| Medición | Uds. | Largo | Alto | Parcial |
|---|---|---|---|---|
| Vestuarios hombres | 1 | 4 | 2.1 | 8.40 |
| Vestuarios mijeres | 1 | 3.5 | 2.1 | 7.35 |
| Total |  |  |  | 15.75 |

**07.02** u PUE. PASO CIEGA PINO LACADA
6 u
Puerta interior abatible, ciega, de una hoja de 203x82,5x3,5 cm, de tablero aglomerado, chapado con sapeli, barnizada en taller; precerco de pino país de 90x35 mm; galces de MDF, con rechapado de madera, de sapeli de 90x20 mm; tapajuntas de MDF, con rechapado de madera, de sapeli de 70x10 mm en ambas caras. Incluso, bisagras, herrajes de colgar, de cierre y manivela sobre escudo largo de latón, color negro, acabado brillante, serie básica.

| Medición | Uds. | Parcial |
|---|---|---|
| Vestuarios hombres | 2 | 2.00 |
| Vestuarios mujeres | 2 | 2.00 |
| Despacho | 1 | 1.00 |
| Acceso a vestuarios | 1 | 1.00 |
| Total |  | 6 |

**07.03** u PUERTA DE PASO CORREDERA MADERA LACADA.
2 u
Puerta interior corredera para armazón metálico, ciega, de una hoja de 203x82,5x3,5 cm, de tablero de fibras acabado en melamina color negro, con alma alveolar de papel kraft, formado por alma alveolar de papel kraft y chapado de tablero de fibras, acabado con revestimiento de melamina; precerco de pino país de 90x35 mm; galces de MDF, con revestimiento de melamina, color color negro de 90x20 mm; tapajuntas de MDF, con revestimiento de melamina, color color negro de 70x10 mm en ambas caras. Incluso, herrajes de colgar, de cierre y tirador con manecilla para cierre de aluminio, serie básica.

| Medición | Uds. | Parcial |
|---|---|---|
| Aseo adaptado | 2 | 2.00 |
| Total |  | 2 |

**07.04** u ARMAZÓN METÁLICO PARA PUERTA CORREDERA
2 u
Armazón metálico de chapa ondulada y travesaños metálicos, preparado para alojar la hoja de una puerta corredera simple, de madera, de 90x200 cm y 5,5 cm de espesor máximo de hoja; colocación en entramado autoportante de placas de yeso, de 12,5 cm de espesor total, incluyendo el entramado autoportante y las placas

| Medición | Uds. | Parcial |
|---|---|---|
| Aseo adaptado | 2 | 2.00 |
| Total |  | 2 |

**07.05** m2. PERSIANA METALICA DE SEGURIDAD
4.76 m2.
Cierre metálico de lamas de chapa de acero galvanizado, panel microperforado de 0.8 mm. de espesor, acabado color RAL 7043, similar a la carpintería, con cerradura de seguridad al suelo y cajón recogedor, ejes, guias, muelles y accesorios.
Equipo de motorización para apertura y cierre automático, de cierre enrollabale, incluso kit electrofreno, cuadro básico, tarjeta receptora, emisor monocanal y accesorios. Elaborado en taller, ajustes y montaje en obra.

| Medición | Uds. | Largo | Alto | Parcial |
|---|---|---|---|---|
| En puerta | 1 | 1.7 | 2.8 | 4.76 |
| Total |  |  |  | 4.76 |

**07.06** m2 CERRAMIENTO ACRISTALADO FACHADA
23.92 m2
Frente cerramiento acristalado plano con vidrio de seguridad SILENCE 6+6/16/8+8, con butiral acústico en ambas caras, sobre perfil perimetral metálico color oscuro RAL 7016, anclados a muro de fachada, incluso apertura de hoja batiente para aceso a local, de las mismas características, accesorios de montaje, perfiles de remate metálicos, silicona incolora para sellado de juntas y material auxiliar.

| Medición | Uds. | Largo | Alto | Parcial |
|---|---|---|---|---|
| Vidrio fachada | 1 | 2.4 | 2.8 | 6.72 |
|  | 1 | 4.3 | 2.8 | 12.04 |
| Fijo Lateral Puerta | 1 | 0.8 | 2.3 | 1.84 |
| Fijo Superior Puerta | 1 | 1.7 | 0.6 | 1.02 |
| Hoja practicable (acceso a local) | 1 | 1 | 2.3 | 2.30 |
| Total |  |  |  | 23.92 |

**07.07** m2. CORTAVIENTOS DE VIDRIO 5+5
13.1 m2.
Cortavientos de vidrio 5+5, fijado sobre carpintería metálica color oscuro RAL 7016, incluso apertura para ubicación de puerta batiente de las mismas características del vidrio, acuñado mediante calzos perimetrales y sellado en frío con silicona neutra, colocación de junquillos, según plano de detalle.

| Medición | Uds. | Largo | Alto | Parcial |
|---|---|---|---|---|
| Cortavientos | 1 | 2.65 | 2.8 | 7.42 |
|  | 1 | 2.03 | 2.8 | 5.68 |
| Total |  |  |  | 13.1 |

**07.08** ml. FRENTE DE CHAPA EN FACHADA
4.69 ml.
Frente fachada de chapa de acero de color oscuto RAL 7043, de 70*29 y 0.3 cm. de espesor, recibida y soldada a cargaderos metálicos inferior y superior, según plano de detalle.

| Medición | Uds. | Largo | Alto | Parcial |
|---|---|---|---|---|
| Fachada | 1 | 4.3 | 0.7 | 3.01 |
|  | 1 | 2.4 | 0.7 | 1.68 |
| Total |  |  |  | 4.69 |

**07.09** m2 REJILLA METÁLICA DE LAMAS
6.82 m2
Rejilla de ventilación de lamas fijas de acero galvanizado, con plegadura sencilla en los bordes. Incluso soportes del mismo material, pletinas para fijación mediante anclaje químico en obra de fábrica con varillas roscadas y resina, sellado perimetral de juntas por medio de un cordón de silicona neutra, accesorios y remates. Color similar a la carpintería exterior.

| Medición | Uds. | Largo | Alto | Parcial |
|---|---|---|---|---|
| Sobre puerta de entada | 1 | 1.7 | 0.7 | 1.19 |
| Fachada posterior | 1 | 4.5 | 1.25 | 5.63 |
| Total |  |  |  | 6.82 |

**07.10** m RODAPIÉ DM 10 cm
45 m
Rodapié DM, de 100x18 mm, acabado lacado RAL 7044 esmalte negro satinado, fijado al paramento mediante clavos. Incluso cera de relleno para el sellado de orificios.

**07.11** m RODAPIÉ DM 8 cm
30 m
Rodapié DM, de 80x18 mm, acabado lacado RAL 9005 gris seda mate, fijado al paramento mediante clavos. Incluso cera de relleno para el sellado de orificios.

## 08 VIDRIO

**08.01** m2. ESPEJO STADIP 33.2 (NIVEL 1B1/P2A)
3.36 m2.
Suministro y colocación de espejo realizado en vidrio laminar de seguridad Stadip compuesto por dos vidrios de 3 mm. de espesor unidos mediante 2 laminas de butiral de polivinilo de 0,38, para espejo en clínica, clasificado 1B1 según UNE-EN 12600 y P2A según UNE-EN 356,según definición de D.F., con todos sus cantos pulidos, recibido en frío son silicona neutra. S/NTE-FVP. En aseo y varios.

| Medición | Uds. | Largo | Alto | Parcial |
|---|---|---|---|---|
| Vestuarios hombres | 1 | 1.3 | 1.2 | 1.56 |
| Vestuarios mujeres | 1 | 1.5 | 1.2 | 1.80 |
| Total |  |  |  | 3.36 |

## 09 APARATOS SANITARIOS

**09.01** Ud. LAVABO SOBRE ENCIMERA MADERA
4 Ud.
Lavabo de porcelana vitrificada, de 56x47 cm., para colocar sobra encimera de madera, con grifo monobloc cromado, con rompechorros, incluso válvula de desagüe de 32 mm., llaves de escuadra de 1/2" cromadas, y latiguillos flexibles de 20 cm. y de 1/2", totalmente instalado y funcionando.

**09.02** Ud. LAVABO MINUSVALIDO PORC. VITRIF. BLANCA
1 Ud.
Lavabo especial para minusválidos, de porcelana vitrificada en color blanco, con cuenca cóncava, apoyos para codos y alzamiento para salpicaduras, provisto de desagüe superior y jabonera lateral, colocado mediante pernos a la pared, y con grifo mezclador monomando, con palanca larga, con aireador y enlaces de alimentación flexibles, cromado, incluso válvula de desagüe de 32 mm., llaves de escuadra de 1/2" cromadas y latiguillos flexibles de 20 cm. y de 1/2", totalmente instalado y funcionando.

**09.03** Ud. INODORO T. BAJO BLANCO
2 Ud.
Inodoro de porcelana vitrificada blanco, de tanque bajo, colocado mediante tacos y tornillos al solado, incluso sellado con silicona, y compuesto por: taza, tanque bajo con tapa y mecanismos y asiento con tapa lacados, con bisagras de acero, totalmente instalado, incluso con llave de escuadra de 1/2" cromada y latiguillo flexible de 20 cm. y de 1/2", funcionando. (El manguetón está incluido en las instalaciones de desagüe).

**09.04** Ud. INODORO T. BAJO PORC. BL. MINUSVALIDO
1 Ud.
Inodoro especial para minusválidos de tanque bajo y de porcelana vitrificada blanca, fijado al suelo mediante 4 puntos de anclaje, dotado de asiento ergonómico abierto por delante y tapa blancos, y cisterna con mando neumático, totalmente instalado y funcionando, incluso p.p. de llave de escuadra de 1/2" cromada y latiguillo flexible de 20 cm. de 1/2".

**09.06** Ud PERCHA DOBLE ACERO INOX.
14 Ud
Percha doble de acero inoxidable 18x10, instalado con tacos a la pared.

**09.07** Ud PORTARROLLO ACERO INOX. ROCA REF. 81600900Y
3 Ud
Portarrollo de acero inoxidable, Roca referencia 81600900Y, suministro y colocación, según planos.

**09.08** Ud TOALLERO LAVABO ACERO INOX. ROCA REF: 81600500Y
3 Ud
Toallero de lavabo de acero inoxidable marca Roca Ref: 81600500Y, suministro y colocación según planos.

**09.09** Ud ESCOBILLERO ACERO INOX. ROCA REF: 816305001
3 Ud
Escobillero de Acero inoxidable marca Roca Ref: 816305001, suministro y colocación según planos.

**09.10** Ud. GRIFERIA PARA DUCHA DE ROCA SERIE M2 CROMADA
8 Ud.
Suministro y colocación de grifería de Roca serie monomando M2, mezclador exterior para Ducha equipado con cartucho cerámico interior, acabado cromo Ref. 26239586, barra deslizante cromada con soporte ducha de 800 mm. de largo, tubo flexible cromado de 1,70 m. de largo y rociador gama Basica Fan con jabonera incorporada traslúcida para barra deslizante formando todo un conjunto Ref. 26312710 de ROCA. Totalmente montado, instalado y fincionando. Según planos.

**09.11** Ud PLATO DUCHA RESINAS BLANCA
8 Ud
Plato de ducha extraplano de resinas de 100*80*3 cm. con fondo antideslizante blanco, incluso válvula de desagüe cromada, sifónica con salida horizontal de 60 mm., instalada y funcionando.

## 10 PINTURA

**10.01** m2. PINTURA PLÁSTICA LISA MATE
477.55 m2.
Pintura plástica lisa, máxima calidad, dos manos, incluso mano de imprimación, siendo lavable en toda su capa y espesor sobre paramentos verticales y horizontales, incluso lijados, imprimados con selladora, plastecidos y terminados, en colores a definir por D.F., con la utilización de todos los medios auxiliares y de seguridad necesarios para la correcta ejecución de la unidad. Totalmente realizado, acabado y limpieza. Se medirá la superficie ejecutada con deducción de huecos mayores de 1 m2.

| Medición | Uds. | Largo | Alto | Parcial |
|---|---|---|---|---|
| Paredes acabado 9005 | 1 | 30 | 3.1 | 93.00 |
| Paredes acabado 7044 | 1 | 45 | 3.1 | 139.50 |
| Paredes vestuarios 9005 | 1 | 22.65 | 1.3 | 29.45 |
|  | 1 | 28.69 | 1.3 | 37.30 |
|  | 1 | 9.46 | 1.3 | 12.30 |
|  | 1 | 8.46 | 1.3 | 11.00 |
| Techos vestuarios blanco 9003 | 1 | 55 |  | 55.00 |
| Techos zona entrada 9005 | 1 | 100 |  | 100.00 |
| Total |  |  |  | 477.55 |

## 11 CALEFACCIÓN, CLIMATIZACIÓN Y VENTILACIÓN

**11.01** ud. INSTALACION CONJUNTO ACONDICIONADO
3 ud.
Instalación de conjunto acondicionador de aire tipo split bomba de calor marca DAIKIN, mod. ACAS71AB, potencia frigorífica/calorífica nominal de 6,8/7,5 Kw., consumo nominal 2,1 Kw, tensión 220/I/50, incluyendo:
- Una unidad exterior mod. AZAS71, compresor SWING, 46/47 dB(A) de nivel sonoro, dimensiones: alto 735 mm, ancho 900 mm, fondo 320 mm, peso 60 Kg.
- Una unidad interior, mod. FCAG71B, tipo cassette de techo, dimens.: alto 204 mm, ancho 950 mm, fondo 950 mm, peso 21+5,4 Kg.- Mano a distancia inalámbrico, mod. BRC7FA.
- Líneas frigoríficas en cobre especial deshidratado (3/8"-5/8"), aisladas con insultube.
- Interconexión eléctrica entre unidades.
- Silemblocunidad exterior e interior.- Bandeja de condensados.
- Soportes con carril perforado suspendidos de techo.
- Conexión a desagües junto a máquinas.
- Carga de gas refrigerante R32.- Mano de obra de montaje y puesta en marcha.

**11.02** ud. ACONDICIONADOR AIRE MULTI SPLIT
1 ud.
Ud. Conjunto acondicionador de aire Multi Split Bomba de Calor marca DAIKIN, potencia nominal frío/calor 5,2/6,8 Kw. consumo nominal 1,23/1,57 Kw, tensión 220/I/50, formado por:
- Una ud. exterior mod. 3MXM52N, compresor DC inverter, dimensiones: alto 734 mm, ancho 958 mm, fondo 320 mm, peso 59 Kg.
- Dos uds. interiores, mod.FTX35N tipo pared, potencia frío/calor nominal de 3,5/4,0 Kw mando inalámbrico, dimens.: alto 294 mm, ancho 811 mm, fondo 272 mm, peso 10 Kg.
- Una ud. interior , mod.FTX20N tipo pared, potencia frío/calor nominal de 2,0/2,2 Kw mando inalámbrico, dimens.: alto 294 mm, ancho 811 mm, fondo 272 mm, peso 10 Kg.
- Soportes antivibratorios ud. exterior.
- Líneas frigoríficas aisladas.
- Conexión de desagües uds. interiores.
- Carga de gas refrigerante R-32.
- Interconexión eléctrica entre uds.
- Mano de obra de montaje.
- Puesta en marcha de la instalación.

**11.03** ud. RECUPERADOR CALOR AIRE-AIRE
1 ud.
RECUPERADOR
Instalación en techo de recuperador de calor aire-aire, modelo ERP PRO 3200 "Frigicoll", para montaje horizontal, de dimensiones 1600x685x2500 mm, peso 205 kg, caudal de aire nominal/máximo: 2325/3300 m3/h, consumo eléctrico de los ventiladores 2x780 W con alimentación monofásica a 230 V, presión estática a velocidad máxima/media/mínima: 400 Pa, presión sonora 53 dBA, eficiencia térmica 73%, diámetro de los conductos 350 mm, con intercambiador de placas de aluminio de flujo cruzado, múltiples posibilidades para el intercambio de los paneles, filtros F7-M6 y aislamiento de lana de roca clase M1 de 25 mm de espesor medio, conexionado y probado.Instalado y puesto en servicio.
CONDUCTOS DE IMPULSIÓN Y RETORNO.
Suministro y montaje de conductos de impulsión y retorno de aire de recuperador de calor, incluyendo:
- 4 Tramos ocultos para conexion de recuperador a rejillas exteriores y embocadura a conductos de chapa vistos por gimnasio, realizados en conducto rectangularformado por panel rígido de alta densidad de lana de vidrio Climaver Neto "ISOVER", según UNE-EN 13162, de 25 mm de espesor, revestido por un complejo triplex aluminio visto + malla de fibra de vidrio + kraft por el exterior y un tejido de vidrio acústico de alta resistencia mecánica (tejido NETO) por el interior, resistencia térmica 0,75 (m²K)/W, conductividad térmica 0,032 W/(mK). Incluso p/p de cortes, codos y derivaciones, sellado de uniones con cola Climaver, embocaduras, soportes metálicos galvanizados, elementos de fijación, sellado de tramos con cinta Climaver Neto de aluminio, accesorios de montaje, piezas especiales, etc. Instalado.
- Tramos de conductos vistos por gimnasio, realizados con tubo circular de pared simple helicoidal de acero galvanizado, 0,6 mm de espesor (11 ml. de diámetro 355 mm., 6 ml. de diámetro 300 mm., 6 ml. de diámetro 250 mm., 7,5 ml. de diámetro 200 mm.) con refuerzos, para instalaciones de ventilación y climatización. Incluso accesorios de montaje y elementos de fijación. Instalado.
- 12 Rejilla de impulsión/retorno, de aluminio extruido, simple deflexión, de 625x75 mm, montada en conducto circular metálico, marca KOOLAIR mod. "21-SVC", o similar, color anodizado natural, salida de aire perpendicular a la rejilla. Incluso accesorios de montaje y elementos de fijación. Instalada.

**11.04** ud. EXTRACCION AIRE DE VESTUARIOS
1 ud.
Extractor helicocentrífugo in-line, insonorizado, con motor de dos velocidades, modelo TT-SILENT-M 200/1020, para conductos, dos velocidades, caudal máx. 810/1.020 m3/h., tensión 230V. II, consumo 78/110 W., nivel sonoro 31/36 dB.
- 4 Rejillas de aluminio vestuarios.
- 3 bocas de extracción baños.
- Suministro y montaje de desarrollo de canalizaciones de aire de ventilación, realizado con conducto circular flexible helicoidal de simple pared, incluidos tes, reducciones , piezas de derivación, manguitos, abrazaderas, piezas especiales para conexiones a rejillas y p.p.de pequeño material y medios auxiliares.
EXCLUSIONES: Acometidas eléctricas y en general todo lo no especificado.

## 12 FONTANERÍA Y SANEAMIENTO

**12.01** ud INSTALACION FONATENERIA Y SANEAMIENTO DE ASEO ADAPTADO COMPLETO
1 ud
Instalación de fontanería para un baño adaptado, dotado de lavabo e inodoro, realizada con tuberías de polipropileno, UNE-EN-ISO-15874, para las redes de agua fría y caliente, y con tuberías de PVC serie B, UNE-EN-1453, para la red de desagües, con los diámetros necesarios para cada punto de servicio, con bote sifónico de PVC, incluso con p.p. de bajante de PVC de 125 mm. y manguetón para enlace al inodoro, terminada, y sin aparatos sanitarios. Las tomas de agua y los desagües, se entregan con tapones. s/CTE-HS-4/5.

**12.02** ud INSTALACION FONATENERIA Y SANEAMIENTO DE INODOROS
2 ud
Instalación de fontanería y saneamiento para cabina de inodoro, realizada con tuberías de polipropileno, UNE-EN-ISO-15874, para las redes de agua fría, y con tuberías de PVC serie B, UNE-EN-1453, para la red de desagües, con los diámetros necesarios para cada punto de servicio, incluso con p.p. de bajante de PVC de 110 mm. y manguetón para enlace al inodoro, terminada, y sin aparatos sanitarios . s/CTE-HS-4/5.

| Código | Ud | Descripción | Rendimiento | Precio |
|---|---|---|---|---|
| E20TP010 | m. | TUB.POLIPROPILENO PN-20 16x2,7mm (21/02/2007) | 0 | 0.75 |
| E20TP020 | m. | TUB.POLIPROPILENO PN-20 20x3,4mm (21/02/2007) | 0 | 0.83 |
| E20WBV010 | m. | TUBERÍA PVC SERIE B 32 mm. (21/02/2007) | 0 | 0.6 |
| E20WBV060 | m. | BAJANTE PVC SERIE B J.PEG. 110 mm. (21/02/2007) | 0 | 2.97 |
| P17SW020 | ud | Conexión PVC inodoro D=110mm c/j.labiada (material; 21/02/2007) | 0 | 1.27 |

Claves: toma, sanitario, PVC, caliente, frío, red, tubería, inodoro, lavabo, fontanería, agua, desagüe, aseo, polipropileno, punto, terminación, enlace, manguetón, bajante, aparato, individual, sifón, servicio, tapón, diámetro

**12.03** ud INSTALACION FONATENERIA Y SANEAMIENTO DE DUCHAS
8 ud
Instalación de fontanería para cabina ducha, realizada con tuberías de polipropileno, UNE-EN-ISO-15874, para las redes de agua fría y caliente, y con tuberías de PVC serie B, UNE-EN-1453, para la red de desagües, con los diámetros necesarios para cada punto de servicio. S/CTE-HS-4/5.

| Medición | Uds. | Parcial |
|---|---|---|
| Vestuarios Hombres | 4 | 4.00 |
| Vestuarios mujeres | 4 | 4.00 |
| Total |  | 8 |

**12.04** ud INSTALACION FONATENERIA Y SANEAMIENTO DE LAVABOS
4 ud
Instalación de fontanería para un lavabo, realizada con tuberías de polipropileno, UNE-EN-ISO-15874, para las redes de agua fría y caliente, y con tuberías de PVC serie B, UNE-EN-1453, para la red de desagües, con los diámetros necesarios para cada punto de servicio. S/CTE-HS-4/5.

**12.06** ud. CALENTADOR ELECTRICO 200 L.
2 ud.
Termo eléctrico de 200 l., i/lámpara de control, termómetro, termostato exterior regulable de 35º a 60º, válvula de seguridad instalado con llaves de corte y latiguillos, incluso conexión eléctrica.

## 13 ELECTRICIDAD

**13.01** u INSTALACIÓN GENERAL
1 u
Red eléctrica de distribución interior para local de 250 m², compuesta de: cuadro general de mando y protección; circuitos interiores con cableado bajo tubo protector de PVC flexible: 2 circuitos para alumbrado, 2 circuitos para tomas de corriente, 1 circuito para aire acondicionado, 1 circuito para ventilación, 2 circuitos para alumbrado de emergencia, 1 circuito para cierre automatizado, 1 circuito para sistema de detección de monóxido de carbono; mecanismos gama básica (tecla o tapa y marco: blanco; embellecedor: blanco).

**13.02** u PUNTO DE LUZ
41 u
Punto de luz sencillo en techo o pared, caja de mecanismo universal con tornillos, interruptor unipolar Bticino serie Light, totalmente instalado, previsto para 60 w, con interruptor empotrado de 10 A, dotado de piloto de señalización, alimentado por 2x1,5+T H07V-K instalado con cable de cobre con aislamiento tipo H07V-K s/UNE 21.031-3, PIRELLI, canalizado bajo tubo de PVC rígido de DN-16 mm en instalación superficial, según UNE-EN 50086-2-1, o de PVC flexible de DN-16 mm en instalación empotrada, según UNE-EN 50086-2-3, incluso p.p. de material auxiliar de montaje. Totalmente montado y probado.

| Medición | Uds. | Parcial |
|---|---|---|
| Sala entrenamiento | 3 | 3.00 |
| Carril de techo | 2 | 2.00 |
| Entrada | 1 | 1.00 |
| Despacho | 2 | 2.00 |
| Distribuidor | 2 | 2.00 |
| Aseo adaptado | 2 | 2.00 |
| Vestuario masculino | 13 | 13.00 |
| Vestuario femenino | 14 | 14.00 |
| Instalaciones | 2 | 2.00 |
| Total |  | 41 |

**13.03** u TOMA DE CORRIENTE 16A
25 u
Toma de corriente empotrada de 2P+T de 16 A caja de mecanismo universal con tornillos, interruptor unipolar Bticino serie Light, totalmente instalado, alimentado por 2x2,5+T H07V-K instalado con cable de cobre con aislamiento tipo H07V-K s/UNE 21.031-3, PIRELLI, canalizado bajo tubo de PVC rígido de DN-20 mm en instalación superficial, según UNE-EN 50086-2-1, o de PVC flexible de DN-20 mm en instalación empotrada, según UNE-EN 50086-2-3, incluso p.p. de material auxiliar de montaje. Totalmente montada y probada.

| Medición | Uds. | Parcial |
|---|---|---|
| Pantalla y altavoces sala entrenamiento | 8 | 8.00 |
| Play Brooklyn | 6 | 6.00 |
| Zona ventas | 6 | 6.00 |
| Sala entrenamiento, zona entrada y despacho | 5 | 5.00 |
| Total |  | 25 |

**13.04** u TOMA DE CORRIENTE 25A
12 u
Toma de corriente empotrada, de 2P+T de 25 A,caja de mecanismo universal con tornillos, interruptor unipolar Bticino serie Light, totalmente instalado, alimentado por 2x6+T H07V-K instalado con cable de cobre con aislamiento tipo H07V-K s/UNE 21.031-3, PIRELLI, canalizado bajo tubo de PVC rígido de DN-25 mm en instalación superficial según UNE-EN 50086-2-1, o de PVC flexible de DN-25 mm en instalación empotrada, según UNE-EN 50086-2-3, incluso p.p. de material auxiliar de montaje. Totalmente montada y probada.

| Medición | Uds. | Parcial |
|---|---|---|
| Calentadores | 2 | 2.00 |
| Aparatos climatización | 10 | 10.00 |
| Total |  | 12 |

**13.05** u LUMINARIA DOWNLIGHT CIRCULAR SUPERFICIE
3 u
Luminaria circular tipo Downlight, regulable, de 600 mm de diámetro y 43 mm de altura, de 24 W, alimentación a 220/240 V y 50-60 Hz, con lámpara LED no reemplazable, temperatura de color 4000 K, óptica formada por reflector recubierto con aluminio vaporizado, acabado muy brillante, de alto rendimiento, haz de luz extensivo 120°, difusor de polimetilmetacrilato (PMMA), aro embellecedor de aluminio inyectado, acabado termoesmaltado, de color negro, índice de deslumbramiento unificado menor de 19, índice de reproducción cromática mayor de 80, flujo luminoso 1820 lúmenes, grado de protección IP43. Instalación en superficie.

| Medición | Uds. | Parcial |
|---|---|---|
| Sala Entrenamiento | 3 | 3.00 |
| Total |  | 3 |

**13.06** u LUMINARIA DOWNLIGHT CUADRADA ORIENTABLE
32 u
Luminaria fija de techo tipo Downlight, de chapa de acero, acabado termoesmaltado, de color negro acabado mate, regulación DALI, de 11 W, alimentación a 220/240 V y 50-60 Hz, de 124x124x78 mm, con lámpara LED, temperatura de color 4000 K, óptica formada por reflector recubierto con aluminio vaporizado, acabado muy brillante, de alto rendimiento, haz de luz extensivo 72°, marco embellecedor, índice de deslumbramiento unificado menor de 19, índice de reproducción cromática mayor de 80, flujo luminoso 882 lúmenes, grado de protección IP40, con flejes de fijación. Instalación empotrada.

| Medición | Uds. | Parcial |
|---|---|---|
| Despacho | 2 | 2.00 |
| Distribuidor | 2 | 2.00 |
| Aseo adaptado | 2 | 2.00 |
| Vestuario masculino | 13 | 13.00 |
| Vestuario femenino | 13 | 13.00 |
| Total |  | 32 |

**13.07** u APLIQUE PARED RECTANGULAR LED
6 u
Aplique, de 102x175x29 mm, de 10 W, alimentación a 220/240 V y 50-60 Hz, con lámpara LED no reemplazable, temperatura de color 4000 K, con cuerpo de aluminio acabado lacado color negro, haz de luz extensivo 120° y difusor de policarbonato opal, índice de deslumbramiento unificado menor de 19, índice de reproducción cromática mayor de 80, flujo luminoso 1200 lúmenes, grado de protección IP65. Instalación en superficie.

| Medición | Uds. | Parcial |
|---|---|---|
| Apliques lavabos | 6 | 6.00 |
| Total |  | 6 |

**13.08** u PROYECTOR SOBRE CARRIL
15 u
Proyector de aluminio inyectado, de color negro, con tija de aluminio anodizado acabado brillante y caja portaequipos de compuesto termoplástico, no regulable, de 16 W, alimentación a 220/240 V y 50-60 Hz, de 40 de diámetro y 110 mm de altura, con lámpara LED no reemplazable, temperatura de color 3000 K, óptica formada por reflector de alto rendimiento, haz de luz intensivo 15°, índice de reproducción cromática mayor de 95, flujo luminoso 692 lúmenes, grado de protección IP20. Instalación sobre carril electrificado monofásico.

**13.09** m CARRIL ELECTRIFICADO
13 m
Carril electrificado universal, para 230/400 V de tensión y 16 A de intensidad máxima, formado por perfil de aluminio extruido, de 31,5x32,5x4000 mm, de color negro; tres circuitos independientes más uno neutro y otro de toma de tierra; protección IP20 y aislamiento clase F, con sistema de fijación compuesto por 2 elementos de fijación de acero, de color negro. Instalación en la superficie del techo. Incluso tacos y tornillos de fijación.

| Medición | Uds. | Largo | Parcial |
|---|---|---|---|
| Carril largo | 1 | 13 | 13.00 |
| Total |  |  | 13 |

**13.10** m PERFIL ALUMINIO CON TIRA LED PARED
90 m
Sistema de iluminación Schlüter-LIPROTEC-PB "SCHLÜTER-SYSTEMS", de 1 m de longitud, compuesto de perfil de alojamiento de tiras de led de aluminio anodizado, color natural, acabado mate, Schlüter-LT-PB 25 AE, suministrado en barras de 2,5 m de longitud, difusor de luz indirecta de polimetilmetacrilato, Schlüter-LT-VB I 20, suministrado en barras de 2,5 m de longitud, tira de led, de color blanco cálido (3200K), de 2,5 m de longitud, Schlüter-LT ES 51, con grado de protección IP65, de 140 led/m, índice de reproducción cromática 92 y 7,5 W/m de potencia, y fuente de alimentación de 24 V, Schlüter-LT EKE 24V 30W, de 30 W de potencia.

| Medición | Uds. | Largo | Parcial |
|---|---|---|---|
|  | 2 | 45 | 90.00 |
| Total |  |  | 90 |

**13.11** m PERFIL ALUMINIO CON TIRA LED SUELO
45 m
Sistema de iluminación Schlüter-LIPROTEC-LLE "SCHLÜTER-SYSTEMS", de 1 m de longitud, compuesto de perfil de alojamiento de tiras de led de aluminio anodizado, color natural, acabado mate, Schlüter-LT-LLE 4016 AE, suministrado en barras de 2,5 m de longitud, clips de fijación, Schlüter-LT-LLE MK "SCHLÜTER-SYSTEMS", difusor de luz indirecta de polimetilmetacrilato, Schlüter-LT-WS I 20, suministrado en barras de 2,5 m de longitud, tira de led, de color blanco cálido (3400K), de 2,5 m de longitud, Schlüter-LT ES 11, con grado de protección IP67, de 140 led/m, índice de reproducción cromática 85 y 7,5 W/m de potencia, y fuente de alimentación de 24 V, Schlüter-LT EKE 24V 30W, de 30 W de potencia.

## 14 PROTECCIÓN CONTRA INCENDIOS

**14.01** ud. SEÑAL DE ALUMINIO ANODIZADO
15 ud.
Señalización de equipos contra incendios, señales de riesgo diverso, advertencia de peligro, prohibición, uso obligatorio, evacuación y salvamento, en aluminio fotoluminiscente, de dimensiónes 297x420 mm. Medida la unidad instalada.

| Medición | Uds. | Parcial |
|---|---|---|
| Señalética | 15 | 15.00 |
| Total |  | 15 |

**14.02** ud. EXTINTOR
2 ud.
Extintor de polvo químico ABC polivalente antibrasa de eficacia 21A/113B, de 3 kg. de agente extintor, con soporte, manómetro comprobable y boquilla con difusor. Medida la unidad instalada. Según Norma UNE de aplicación, y certificado AENOR.

**14.03** ud. LUMINARIA DE EMERGERNCIA
15 ud.
Luminaria de emergencia autónoma de 60 lúmenes, telemandable, autonomía superior a 1 hora, equipada con batería Ni.Cd estanca de alta temperatura. Según REBT y DB-SI.

## 15 SEGURIDAD E HIGIENE

**15.01** Ud. PRESUPUESTO DE SEGURIDAD Y SALUD EN EL TRABAJO
1 Ud.
Presupuesto de seguridad, salud e higiene en el trabajo para la ejecución de la obra de construcción de reforma de local.

## 16 GESTIÓN DE RESIDUOS

**16.01** Ud. GESTIÓN DE RESIDUOS CONST. Y DEMOLIC.
1 Ud.
Gestión de los residuos de construcción y demolición producidos en la obra, que incluye la elaboración del Plan de gestión de RCDs, el mantenimiento de los mismos en condiciones de higiene y seguridad, el alquiler de contenedores para impedir la mezcla de residuos de distinto tipo, la valorización de los residuos aprovechables para ese fin y la entrega del resto de residuos a un gestor de RCDs acreditado.

## Precios auxiliares

**E20TP010** m. TUB.POLIPROPILENO PN-20 16x2,7mm (21/02/2007)
Precio: 0.75
Tubería de polipropileno reticular sanitario de 16x2,7 mm. de diámetro nominas, PN-20, UNE-EN-ISO-15874, colocada en instalaciones interiores para agua fría y caliente, con p.p. de piezas especiales de polipropileno, totalmente instalada y funcionando, en ramales de hasta 4 metros de longitud y sin protección superficial. s/CTE-HS-4.

| Código | Ud | Descripción | Rendimiento | Precio | Importe |
|---|---|---|---|---|---|
| O01OB170 | h. | Oficial 1ª fontanero calefactor (mano de obra; 21/02/2007) | 0.05 | 4.91 | 0.25 |
| P17LT010 | m. | Tubo polipropil. PN20 16x2,7 (material; 21/02/2007) | 1 | 0.39 | 0.39 |
| P17LP010 | ud | Codo 90º polipropileno 16 mm. (material; 21/02/2007) | 0.6 | 0.15 | 0.09 |
| P17LP170 | ud | Manguito polipropileno 16 mm. (material; 21/02/2007) | 0.2 | 0.12 | 0.02 |
|  |  | Total |  |  | 0.75 |

**E20TP020** m. TUB.POLIPROPILENO PN-20 20x3,4mm (21/02/2007)
Precio: 0.83
Tubería de polipropileno reticular sanitario de 20x3,4 mm. de diámetro nominas, PN-20, UNE-EN-ISO-15874, colocada en instalaciones interiores para agua fría y caliente, con p.p. de piezas especiales de polipropileno, totalmente instalada y funcionando, en ramales de hasta 4 metros de longitud y sin protección superficial. s/CTE-HS-4.

| Código | Ud | Descripción | Rendimiento | Precio | Importe |
|---|---|---|---|---|---|
| O01OB170 | h. | Oficial 1ª fontanero calefactor | 0.05 | 4.91 | 0.25 |
| P17LT020 | m. | Tubo polipropil. PN20 20x3,4 (material; 21/02/2007) | 1 | 0.48 | 0.48 |
| P17LP020 | ud | Codo 90º polipropileno 20 mm. (material; 21/02/2007) | 0.4 | 0.15 | 0.06 |
| P17LP100 | ud | Te polipropileno 20 mm. (material; 21/02/2007) | 0.2 | 0.19 | 0.04 |
|  |  | Total |  |  | 0.83 |

**E20WBV010** m. TUBERÍA PVC SERIE B 32 mm. (21/02/2007)
Precio: 0.6
Tubería de PVC de evacuación (UNE EN1453-1) serie B, de 32 mm. de diámetro, colocada en instalaciones interiores de desagüe, para baños y cocinas, con p.p. de piezas especiales de PVC y con unión pegada, instalada y funcionando. s/CTE-HS-5

| Código | Ud | Descripción | Rendimiento | Precio | Importe |
|---|---|---|---|---|---|
| O01OB170 | h. | Oficial 1ª fontanero calefactor | 0.03 | 4.91 | 0.15 |
| P17VC010 | m. | Tubo PVC evac.serie B j.peg.32mm (material; 21/02/2007) | 1.1 | 0.34 | 0.37 |
| P17VP010 | ud | Codo M-H 87º PVC evac. j.peg. 32 mm. (material; 21/02/2007) | 0.3 | 0.2 | 0.06 |
| P17VP170 | ud | Manguito H-H PVC evac. j.peg. 32 mm. (material; 21/02/2007) | 0.1 | 0.19 | 0.02 |
|  |  | Total |  |  | 0.6 |

**E20WBV060** m. BAJANTE PVC SERIE B J.PEG. 110 mm. (21/02/2007)
Precio: 2.97
Bajante de PVC serie B junta pegada, de 110 mm. de diámetro, con sistema de unión por enchufe con junta pegada (UNE EN1453-1), colocada con abrazaderas metálicas, instalada, incluso con p.p. de piezas especiales de PVC, funcionando. s/CTE-HS-5

| Código | Ud | Descripción | Rendimiento | Precio | Importe |
|---|---|---|---|---|---|
| O01OB170 | h. | Oficial 1ª fontanero calefactor | 0.04 | 4.91 | 0.20 |
| P17VC060 | m. | Tubo PVC evac.serie B j.peg.110mm (material; 21/02/2007) | 1.25 | 1.32 | 1.65 |
| P17VP060 | ud | Codo M-H 87º PVC evac. j.peg. 110mm. (material; 21/02/2007) | 0.5 | 0.64 | 0.32 |
| P17VP140 | ud | Injerto M-H 45º PVC evac. j.peg. 110mm. (material; 21/02/2007) | 0.3 | 1.41 | 0.42 |
| P17JP070 | ud | Collarín bajante PVC D=110mm. c/cierre (material; 21/02/2007) | 0.75 | 0.51 | 0.38 |
|  |  | Total |  |  | 2.97 |
